# Conducto flexible

- Propiedad del archivo: CYPE INGENIEROS, S.A.
- Formato: FIEBDC-3/2002
- Divisa: EUR
- Costes indirectos: 3.00 %
- IVA: 21.00 %

## I Instalaciones

### IC Calefacción, refrigeración, climatización y A.C.S.

#### ICR Sistemas de conducción de aire

**ICR025** m Conducto flexible.
Red de conductos flexibles de distribución de aire para climatización, constituida por tubo flexible de doble pared con aislamiento, código de pedido 990 319 271, "ZEHNDER", de 160 mm de diámetro nominal, compuesto por pared interior de aluminio, poliéster y cable de acero en espiral de 162 mm de diámetro interior, pared exterior de hilos de fibra de vidrio recubiertos de PVC color gris de 229 mm de diámetro exterior y aislamiento entre paredes mediante fibra de vidrio de 25 mm de espesor, rango de temperatura de trabajo de -30 a 140°C y resistencia térmica 0,65 m²K/W. Incluso cinta de aluminio y elementos de fijación con una separación máxima de 1,50 m.
Incluye: Replanteo del recorrido del conducto y de la situación de los elementos de sujeción. Presentación de tubos flexibles para conducción de aire. Colocación y fijación de tubos flexibles para conducción de aire. Comprobación de su correcto funcionamiento.
Criterio de medición de proyecto: Longitud medida según documentación gráfica de Proyecto.
Criterio de medición de obra: Se medirá la longitud realmente ejecutada según especificaciones de Proyecto.

| Código | Ud | Descripción | Rendimiento | Precio | Importe |
|---|---|---|---|---|---|
| mt42zeh205ea | m | Tubo flexible de doble pared con aislamiento, código de pedido 990 319 271, "ZEHNDER", de 160 mm de diámetro nominal, compuesto por pared interior de aluminio, poliéster y cable de acero en espiral de 162 mm de diámetro interior, pared exterior de hilos de fibra de vidrio recubiertos de PVC color gris de 229 mm de diámetro exterior y aislamiento entre paredes mediante fibra de vidrio de 25 mm de espesor, rango de temperatura de trabajo de -30 a 140°C y resistencia térmica 0,65 m²K/W, suministrado en tramos de 6 m. (material) | 1.050 | 34.47 | 36.19 |
| mt42con020 | m | Cinta autoadhesiva de aluminio, de 50 micras de espesor y 65 mm de anchura, a base de resinas acrílicas, para el sellado y fijación del aislamiento. (material) | 0.553 | 0.19 | 0.11 |
| mt42con135 | Ud | Brida y soporte para fijación de tubos flexibles para conducción de aire en instalaciones de climatización. (material) | 0.700 | 1.50 | 1.05 |
| mo005 | h | Oficial 1ª instalador de climatización. (mano de obra) | 0.210 | 23.74 | 4.99 |
| mo104 | h | Ayudante instalador de climatización. (mano de obra) | 0.210 | 21.90 | 4.60 |
| % | % | Costes directos complementarios | 2 % | 46.94 | 0.94 |
|  |  | Costes directos |  |  | 47.88 |
