# Extractor para baño

- Propiedad del archivo: CYPE INGENIEROS, S.A.
- Formato: FIEBDC-3/2002
- Divisa: EUR
- Costes indirectos: 3.00 %
- IVA: 21.00 %

## I Instalaciones

### IV Ventilación

#### IVM Ventilación mecánica

**IVM014** Ud Extractor para baño.
Extractor para baño formado por ventilador helicoidal de ABS, color blanco, código de pedido 18 514 722, modelo ZCV2 "ZEHNDER", potencia máxima de 5,5 W, caudal máximo de 83 m³/h, nivel de presión sonora de 38 dBA, de 199 mm de diámetro y 129,5 mm de altura, para conductos de 100 mm de diámetro, formado por cuerpo, ventilador con palas curvas hacia atrás y motor de bajo nivel sonoro para alimentación monofásica a 230 V y 50 Hz de frecuencia, equipado con panel de control Touchpad, función de regulación del caudal TimeSMART y función de regulación de la humedad HimidiSMART. Incluso accesorios y elementos de fijación.
Incluye: Replanteo. Colocación y fijación. Conexionado y comprobación de su correcto funcionamiento.
Criterio de medición de proyecto: Número de unidades previstas, según documentación gráfica de Proyecto.
Criterio de medición de obra: Se medirá el número de unidades realmente ejecutadas según especificaciones de Proyecto.

| Código | Ud | Descripción | Rendimiento | Precio | Importe |
|---|---|---|---|---|---|
| mt42zeh090a | Ud | Ventilador helicoidal de ABS, color blanco, código de pedido 18 514 722, modelo ZCV2 "ZEHNDER", potencia máxima de 5,5 W, caudal máximo de 83 m³/h, nivel de presión sonora de 38 dBA, de 199 mm de diámetro y 129,5 mm de altura, para conductos de 100 mm de diámetro, formado por cuerpo, ventilador con palas curvas hacia atrás y motor de bajo nivel sonoro para alimentación monofásica a 230 V y 50 Hz de frecuencia, equipado con panel de control Touchpad, función de regulación del caudal TimeSMART y función de regulación de la humedad HimidiSMART, con elementos de fijación. (material) | 1.000 | 180.76 | 180.76 |
| mo003 | h | Oficial 1ª electricista. (mano de obra) | 0.200 | 22.74 | 4.55 |
| mo102 | h | Ayudante electricista. (mano de obra) | 0.200 | 20.98 | 4.20 |
| % | % | Costes directos complementarios | 2 % | 189.51 | 3.79 |
|  |  | Costes directos |  |  | 193.30 |
