# Rejilla para interiores

- Propiedad del archivo: CYPE INGENIEROS, S.A.
- Formato: FIEBDC-3/2002
- Divisa: EUR
- Costes indirectos: 3.00 %
- IVA: 21.00 %

## I Instalaciones

### IV Ventilación

#### IVM Ventilación mecánica

**IVM023** Ud Rejilla para interiores.
Rejilla rectangular, de acero inoxidable, con perforaciones circulares de 5 mm de diámetro formando cuadrados, código de pedido 990 320 610, modelo Roma Inox "ZEHNDER", de 260x160 mm, con plenum para impulsión o retorno de aire, de chapa galvanizada, acabado lacado color negro, con aislamiento acústico, código de pedido 990 320 810, modelo CLD 75-85 L1. Incluso elementos de fijación.
Incluye: Replanteo. Colocación y fijación.
Criterio de medición de proyecto: Número de unidades previstas, según documentación gráfica de Proyecto.
Criterio de medición de obra: Se medirá el número de unidades realmente ejecutadas según especificaciones de Proyecto.

| Código | Ud | Descripción | Rendimiento | Precio | Importe |
|---|---|---|---|---|---|
| mt42zeh100ab | Ud | Rejilla rectangular, de acero inoxidable, con perforaciones circulares de 5 mm de diámetro formando cuadrados, código de pedido 990 320 610, modelo Roma Inox "ZEHNDER", de 260x160 mm. (material) | 1.000 | 55.53 | 55.53 |
| mt42zeh101aa | Ud | Plenum para impulsión o retorno de aire, de chapa galvanizada, acabado lacado color negro, con aislamiento acústico, código de pedido 990 320 810, modelo CLD 75-85 L1, "ZEHNDER", de 224x118x85 mm, con una boca de 75 mm de diámetro, para conexión lateral por uno de sus lados menores (de 118 mm de longitud), caudal máximo a una velocidad de 3 m/s 30 m³/h, con tapas desechables para evitar la entrada de suciedad durante el montaje y una grapa para fijar el conducto de ventilación, para instalación en suelo, pared o techo. (material) | 1.000 | 35.45 | 35.45 |
| mo011 | h | Oficial 1ª montador. (mano de obra) | 0.250 | 22.74 | 5.69 |
| mo080 | h | Ayudante montador. (mano de obra) | 0.250 | 21.02 | 5.26 |
| % | % | Costes directos complementarios | 2 % | 101.93 | 2.04 |
|  |  | Costes directos |  |  | 103.97 |
