# Recuperador de calor

- Propiedad del archivo: CYPE INGENIEROS, S.A.
- Formato: FIEBDC-3/2002
- Divisa: EUR
- Costes indirectos: 3.00 %
- IVA: 21.00 %

## I Instalaciones

### IV Ventilación

#### IVM Ventilación mecánica

**IVM026** Ud Recuperador de calor.
Recuperador de calor, código de pedido 471 218 310, modelo ComfoAir 160 Basic "ZEHNDER", de 760x670x268 mm, caudal de aire máximo 160 m³/h, presión estática a caudal de aire máximo 116 Pa, presión sonora a 3 m 30,9 dBA, eficiencia de recuperación calorífica 89%, con certificación Passivhaus, ventiladores con motor de tipo EC para alimentación monofásica a 230 V y 50 Hz de frecuencia, 4 embocaduras para conexión a conducto de 125 mm de diámetro, bypass para free-cooling, filtros de aire e interfaz RS-232 para integración con BMS. Instalación en falso techo. Incluso elementos para suspensión del techo.
Incluye: Replanteo. Colocación y fijación del recuperador de calor. Conexión a la red de desagüe. Conexión a la red eléctrica. Conexionado de los conductos. Comprobación de su correcto funcionamiento.
Criterio de medición de proyecto: Número de unidades previstas, según documentación gráfica de Proyecto.
Criterio de medición de obra: Se medirá el número de unidades realmente ejecutadas según especificaciones de Proyecto.

| Código | Ud | Descripción | Rendimiento | Precio | Importe |
|---|---|---|---|---|---|
| mt42zeh020a | Ud | Recuperador de calor, código de pedido 471 218 310, modelo ComfoAir 160 Basic "ZEHNDER", de 760x670x268 mm, caudal de aire máximo 160 m³/h, presión estática a caudal de aire máximo 116 Pa, presión sonora a 3 m 30,9 dBA, eficiencia de recuperación calorífica 89%, con certificación Passivhaus, ventiladores con motor de tipo EC para alimentación monofásica a 230 V y 50 Hz de frecuencia, 4 embocaduras para conexión a conducto de 125 mm de diámetro, bypass para free-cooling, filtros de aire e interfaz RS-232 para integración con BMS, para instalar en falso techo o en la superficie de la pared, con elementos de fijación. (material) | 1.000 | 3048.18 | 3048.18 |
| mt42www090 | Ud | Kit de soportes para suspensión del techo, formado por cuatro varillas roscadas de acero galvanizado, con sus tacos, tuercas y arandelas correspondientes. (material) | 1.000 | 22.00 | 22.00 |
| mo011 | h | Oficial 1ª montador. (mano de obra) | 0.200 | 22.74 | 4.55 |
| mo080 | h | Ayudante montador. (mano de obra) | 0.200 | 21.02 | 4.20 |
| % | % | Costes directos complementarios | 2 % | 3078.93 | 61.58 |
|  |  | Costes directos |  |  | 3140.51 |
