# Silenciador para conducto

- Propiedad del archivo: CYPE INGENIEROS, S.A.
- Formato: FIEBDC-3/2002
- Divisa: EUR
- Costes indirectos: 3.00 %
- IVA: 21.00 %

## I Instalaciones

### IV Ventilación

#### IVM Ventilación mecánica

**IVM085** Ud Silenciador para conducto.
Silenciador modular, serie CW 4 "ZEHNDER", compuesto por placa de conexión de chapa de acero galvanizado, código de pedido 990 323 510, modelo CW-P 4 DN 125, silenciador rectangular compacto de chapa de acero galvanizado, con elemento de atenuación acústica de espuma de resina de melamina de celdas cerradas con revestimiento higiénico, código de pedido 990 323 500, modelo CW-S 4, y placa de distribución de chapa de acero galvanizado, código de pedido 990 323 610, modelo CW-M 4x75. Incluso accesorios de montaje y elementos de fijación.
Incluye: Replanteo. Colocación y fijación. Comprobación de su correcto funcionamiento.
Criterio de medición de proyecto: Número de unidades previstas, según documentación gráfica de Proyecto.
Criterio de medición de obra: Se medirá el número de unidades realmente ejecutadas según especificaciones de Proyecto.

| Código | Ud | Descripción | Rendimiento | Precio | Importe |
|---|---|---|---|---|---|
| mt42zeh230pa | Ud | Placa de conexión de chapa de acero galvanizado, código de pedido 990 323 510, modelo CW-P 4 DN 125 "ZEHNDER", de 220x230 mm, con 1 embocadura de 125 mm de diámetro nominal, con accesorios de montaje. (material) | 1.000 | 57.89 | 57.89 |
| mt42zeh231z | Ud | Silenciador rectangular compacto de chapa de acero galvanizado, con elemento de atenuación acústica de espuma de resina de melamina de celdas cerradas con revestimiento higiénico, código de pedido 990 323 500, modelo CW-S 4 "ZEHNDER", de 220x230x500 mm, con elementos de fijación y accesorios de montaje. (material) | 1.000 | 222.12 | 222.12 |
| mt42zeh232ka | Ud | Placa de distribución de chapa de acero galvanizado, código de pedido 990 323 610, modelo CW-M 4x75 "ZEHNDER", de 220x230 mm, con 4 embocaduras de 75 mm de diámetro nominal, con accesorios de montaje. (material) | 1.000 | 64.98 | 64.98 |
| mo005 | h | Oficial 1ª instalador de climatización. (mano de obra) | 0.213 | 22.74 | 4.84 |
| mo104 | h | Ayudante instalador de climatización. (mano de obra) | 0.213 | 20.98 | 4.47 |
| % | % | Costes directos complementarios | 2 % | 354.30 | 7.09 |
|  |  | Costes directos |  |  | 361.39 |
