# Conducto semirrígido de polietileno

- Propiedad del archivo: CYPE INGENIEROS, S.A.
- Formato: FIEBDC-3/2002
- Divisa: EUR
- Costes indirectos: 3.00 %
- IVA: 21.00 %

## I Instalaciones

### IV Ventilación

#### IVV Conductos de admisión y extracción para ventilación

**IVV220** m Conducto semirrígido de polietileno.
Conducto de ventilación, formado por tubo semirrígido, circular, multicapa, con la superficie exterior corrugada y la interior lisa, de polietileno de alta densidad (PEAD/HDPE), de color gris, con tratamiento en su superficie interior Clinside para evitar la acumulación de polvo y facilitar su limpieza, código de pedido 990 328 001, ComfoTube "ZEHNDER", de 75 mm de diámetro exterior. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42zeh211d | Ud | Material auxiliar para montaje y sujeción a la obra de los conductos semirrígidos, circulares, multicapa, con la superficie exterior corrugada y la interior lisa, de polietileno de alta densidad (PEAD/HDPE), ComfoTube "ZEHNDER", de 75 mm de diámetro exterior. (material) | 1.000 | 0.27 | 0.27 |
| mt42zeh210gc | m | Tubo semirrígido, circular, multicapa, con la superficie exterior corrugada y la interior lisa, de polietileno de alta densidad (PEAD/HDPE), de color gris, con tratamiento en su superficie interior Clinside para evitar la acumulación de polvo y facilitar su limpieza, código de pedido 990 328 001, ComfoTube "ZEHNDER", de 75 mm de diámetro exterior, suministrado en rollos de 20 m de longitud, con el precio incrementado el 10% en concepto de accesorios y piezas especiales. (material) | 1.000 | 9.23 | 9.23 |
| mo011 | h | Oficial 1ª montador. (mano de obra) | 0.084 | 22.74 | 1.91 |
| mo080 | h | Ayudante montador. (mano de obra) | 0.042 | 21.02 | 0.88 |
| % | % | Costes directos complementarios | 2 % | 12.29 | 0.25 |
|  |  | Costes directos |  |  | 12.54 |
