# Caja de distribución para ventilación

- Propiedad del archivo: CYPE Ingenieros S.A.
- Formato: FIEBDC-3/2016
- Programa: Generador de precios de la construcción. CYPE Ingenieros, S.A.
- Fecha: 22/10/2024
- Divisa: EUR
- Costes indirectos: 3 %
- IVA: 21 %

## I Instalaciones

### IV Ventilación

#### IVM Ventilación mecánica

**IVM018** Ud Caja de distribución para ventilación.
Caja de distribución, modular, con aislamiento acústico, serie CW 4 "ZEHNDER" compuesta por placa de conexión de chapa de acero galvanizado, código de pedido 990 323 510, modelo CW-P 4 DN 125, caja de distribución de chapa de acero galvanizado, con revestimiento acústico, código de pedido 990 323 530, modelo CW-D 4, y placa de distribución de chapa de acero galvanizado, código de pedido 990 323 610, modelo CW-M 4x75. Incluso elementos de fijación.
Incluye: Replanteo. Colocación y fijación de la caja de distribución. Conexionado de los conductos.
Criterio de medición de proyecto: Número de unidades previstas, según documentación gráfica de Proyecto.
Criterio de medición de obra: Se medirá el número de unidades realmente ejecutadas según especificaciones de Proyecto.

| Código | Ud | Descripción | Rendimiento | Precio | Importe |
|---|---|---|---|---|---|
| mt42zeh230pa | Ud | Placa de conexión de chapa de acero galvanizado, código de pedido 990 323 510, modelo CW-P 4 DN 125 "ZEHNDER", de 220x230 mm, con 1 embocadura de 125 mm de diámetro nominal, con accesorios de montaje. (material) | 1 | 57.89 | 57.890 |
| mt42zeh233z | Ud | Caja de distribución de chapa de acero galvanizado, con revestimiento acústico, código de pedido 990 323 530, modelo CW-D 4 "ZEHNDER", de 220x230x230 mm, con posibilidad de montaje frontal o lateral de las placas y panel de acceso para facilitar la limpieza, con elementos de fijación y accesorios de montaje. (material) | 1 | 145.31 | 145.310 |
| mt42zeh232ka | Ud | Placa de distribución de chapa de acero galvanizado, código de pedido 990 323 610, modelo CW-M 4x75 "ZEHNDER", de 220x230 mm, con 4 embocaduras de 75 mm de diámetro nominal, con accesorios de montaje. (material) | 1 | 64.98 | 64.980 |
| mo005 | h | Oficial 1ª instalador de climatización. (mano de obra) | 0.156 | 22.74 | 3.547 |
| mo104 | h | Ayudante instalador de climatización. (mano de obra) | 0.156 | 20.98 | 3.273 |
| % | % | Costes directos complementarios | 2 % | 275.000 | 5.500 |
|  |  | Costes directos |  |  | 280.500 |
