# Boca de ventilación para interiores

- Propiedad del archivo: CYPE Ingenieros S.A.
- Formato: FIEBDC-3/2016
- Programa: Generador de precios de la construcción. CYPE Ingenieros, S.A.
- Fecha: 22/10/2024
- Divisa: EUR
- Costes indirectos: 3 %
- IVA: 21 %

## I Instalaciones

### IV Ventilación

#### IVM Ventilación mecánica

**IVM021** Ud Boca de ventilación para interiores.
Boca de impulsión, graduable, de plástico color blanco, código de pedido 705 613 126, modelo ComfoValve Luna S "ZEHNDER", de 170 mm de diámetro y entre 30 y 70 mm de altura, caudal máximo 75 m³/h, con cuello de conexión a conducto de 125 mm de diámetro y junta elástica, con plenum para impulsión o retorno de aire, de polietileno color negro, código de pedido 990 326 001, modelo TVA-P 75.
Incluye: Replanteo. Colocación.
Criterio de medición de proyecto: Número de unidades previstas, según documentación gráfica de Proyecto.
Criterio de medición de obra: Se medirá el número de unidades realmente ejecutadas según especificaciones de Proyecto.

| Código | Ud | Descripción | Rendimiento | Precio | Importe |
|---|---|---|---|---|---|
| mt42zeh110a | Ud | Boca de impulsión, graduable, de plástico color blanco, código de pedido 705 613 126, modelo ComfoValve Luna S "ZEHNDER", de 170 mm de diámetro y entre 30 y 70 mm de altura, caudal máximo 75 m³/h, con cuello de conexión a conducto de 125 mm de diámetro y junta elástica, para instalar en falso techo o en la superficie de la pared. (material) | 1 | 33.09 | 33.090 |
| mt42zeh142a | Ud | Plenum para impulsión o retorno de aire, de polietileno color negro, código de pedido 990 326 001, modelo TVA-P 75, "ZEHNDER", de 125 mm de diámetro y 250 mm de altura, con una boca de 75 mm de diámetro, para conexión lateral, caudal máximo a una velocidad de 3 m/s 30 m³/h, con tapas desechables para evitar la entrada de suciedad durante el montaje y una grapa para fijar el conducto de ventilación, para instalación en pared o techo. (material) | 1 | 16.53 | 16.530 |
| mo005 | h | Oficial 1ª instalador de climatización. (mano de obra) | 0.15 | 22.74 | 3.411 |
| mo104 | h | Ayudante instalador de climatización. (mano de obra) | 0.15 | 20.98 | 3.147 |
| % | % | Costes directos complementarios | 2 % | 56.178 | 1.124 |
|  |  | Costes directos |  |  | 57.302 |
