# Grupo de ventilación para instalación individual

- Propiedad del archivo: CYPE Ingenieros S.A.
- Formato: FIEBDC-3/2016
- Programa: Generador de precios de la construcción. CYPE Ingenieros, S.A.
- Fecha: 22/10/2024
- Divisa: EUR
- Costes indirectos: 3 %
- IVA: 21 %

## I Instalaciones

### IV Ventilación

#### IVM Ventilación mecánica

**IVM031** Ud Grupo de ventilación para instalación individual.
Grupo de ventilación, código de pedido 458 306 610, modelo ComfoFan Silent "ZEHNDER", de potencia nominal 1600 W, caudal máximo 450 m³/h, compuesto por ventilador centrífugo, con motor para alimentación monofásica a 230 V y 50 Hz de frecuencia y carcasa exterior de polipropileno de 389x388x281 mm color gris claro, con 4 embocaduras de entrada de aire para conexión a conducto de 125 mm de diámetro y 1 embocadura de salida de aire para conexión a conducto de 160 mm de diámetro, sensor de humedad y receptor para control remoto vía radio. Incluso elementos de fijación.
Incluye: Replanteo. Colocación y fijación del grupo. Conexión a la red eléctrica. Conexionado de los conductos. Comprobación de su correcto funcionamiento.
Criterio de medición de proyecto: Número de unidades previstas, según documentación gráfica de Proyecto.
Criterio de medición de obra: Se medirá el número de unidades realmente ejecutadas según especificaciones de Proyecto.

| Código | Ud | Descripción | Rendimiento | Precio | Importe |
|---|---|---|---|---|---|
| mt42zeh191a | Ud | Grupo de ventilación, código de pedido 458 306 610, modelo ComfoFan Silent "ZEHNDER", de potencia nominal 1600 W, caudal máximo 450 m³/h, compuesto por ventilador centrífugo, con motor para alimentación monofásica a 230 V y 50 Hz de frecuencia y carcasa exterior de polipropileno de 389x388x281 mm color gris claro, con 4 embocaduras de entrada de aire para conexión a conducto de 125 mm de diámetro y 1 embocadura de salida de aire para conexión a conducto de 160 mm de diámetro, sensor de humedad y receptor para control remoto vía radio, con 3 tapones de embocadura de 125 mm de diámetro, 1 reducción concéntrica de 160 mm de diámetro en un extremo y de 125 mm de diámetro en el otro extremo, y elementos de fijación. (material) | 1 | 324.62 | 324.620 |
| mo011 | h | Oficial 1ª montador. (mano de obra) | 0.2 | 22.74 | 4.548 |
| mo080 | h | Ayudante montador. (mano de obra) | 0.2 | 21.02 | 4.204 |
| % | % | Costes directos complementarios | 2 % | 333.372 | 6.667 |
|  |  | Costes directos |  |  | 340.039 |

## Recursos

**mt42zeh191a** Ud Grupo de ventilación
Datos técnicos: Coste energético 158.637 MJ; Emisión de CO2 13.319 kg
Residuos:
- embalaje: re150101 Envases de papel y cartón. (componente de residuo); rendimiento 1.505 kg; Código LER 15 01 01; Masa del elemento 1 kg; Volumen 0.001333 m3
