# Rejilla para exteriores

- Propiedad del archivo: CYPE INGENIEROS, S.A.
- Formato: FIEBDC-3/2002
- Divisa: EUR
- Costes indirectos: 3.00 %
- IVA: 21.00 %

## I Instalaciones

### IV Ventilación

#### IVM Ventilación mecánica

**IVM024** Ud Rejilla para exteriores.
Rejilla de acero inoxidable, con lamas horizontales abatibles, código de pedido 990 430 250, "ZEHNDER", caudal máximo 200 m³/h, con cuello de conexión a conducto de 125 mm de diámetro y malla de protección contra la entrada de hojas y pájaros. Incluso elementos de fijación.
Incluye: Replanteo. Colocación y fijación.
Criterio de medición de proyecto: Número de unidades previstas, según documentación gráfica de Proyecto.
Criterio de medición de obra: Se medirá el número de unidades realmente ejecutadas según especificaciones de Proyecto.

| Código | Ud | Descripción | Rendimiento | Precio | Importe |
|---|---|---|---|---|---|
| mt42zeh130a | Ud | Rejilla de acero inoxidable, con lamas horizontales abatibles, código de pedido 990 430 250, "ZEHNDER", caudal máximo 200 m³/h, con cuello de conexión a conducto de 125 mm de diámetro y malla de protección contra la entrada de hojas y pájaros, con elementos de fijación. (material) | 1.000 | 129.96 | 129.96 |
| mo011 | h | Oficial 1ª montador. (mano de obra) | 0.270 | 22.74 | 6.14 |
| mo080 | h | Ayudante montador. (mano de obra) | 0.270 | 21.02 | 5.68 |
| % | % | Costes directos complementarios | 2 % | 141.78 | 2.84 |
|  |  | Costes directos |  |  | 144.62 |
