# Grupo de ventilación para instalación individual

- Propiedad del archivo: CYPE INGENIEROS, S.A.
- Formato: FIEBDC-3/2002
- Divisa: EUR
- Costes indirectos: 3.00 %
- IVA: 21.00 %

## I Instalaciones

### IV Ventilación

#### IVM Ventilación mecánica

**IVM031** Ud Grupo de ventilación para instalación individual.
Grupo de ventilación, código de pedido 458 306 610, modelo ComfoFan Silent "ZEHNDER", de potencia nominal 1600 W, caudal máximo 450 m³/h, compuesto por ventilador centrífugo, con motor para alimentación monofásica a 230 V y 50 Hz de frecuencia y carcasa exterior de polipropileno de 389x388x281 mm color gris claro, con 4 embocaduras de entrada de aire para conexión a conducto de 125 mm de diámetro y 1 embocadura de salida de aire para conexión a conducto de 160 mm de diámetro, sensor de humedad y receptor para control remoto vía radio. Incluso elementos de fijación.
Incluye: Replanteo. Colocación y fijación del grupo. Conexión a la red eléctrica. Conexionado de los conductos. Comprobación de su correcto funcionamiento.
Criterio de medición de proyecto: Número de unidades previstas, según documentación gráfica de Proyecto.
Criterio de medición de obra: Se medirá el número de unidades realmente ejecutadas según especificaciones de Proyecto.

| Código | Ud | Descripción | Rendimiento | Precio | Importe |
|---|---|---|---|---|---|
| mt42zeh191a | Ud | Grupo de ventilación, código de pedido 458 306 610, modelo ComfoFan Silent "ZEHNDER", de potencia nominal 1600 W, caudal máximo 450 m³/h, compuesto por ventilador centrífugo, con motor para alimentación monofásica a 230 V y 50 Hz de frecuencia y carcasa exterior de polipropileno de 389x388x281 mm color gris claro, con 4 embocaduras de entrada de aire para conexión a conducto de 125 mm de diámetro y 1 embocadura de salida de aire para conexión a conducto de 160 mm de diámetro, sensor de humedad y receptor para control remoto vía radio, con 3 tapones de embocadura de 125 mm de diámetro, 1 reducción concéntrica de 160 mm de diámetro en un extremo y de 125 mm de diámetro en el otro extremo, y elementos de fijación. (material) | 1.000 | 324.62 | 324.62 |
| mo011 | h | Oficial 1ª montador. (mano de obra) | 0.216 | 22.74 | 4.91 |
| mo080 | h | Ayudante montador. (mano de obra) | 0.216 | 21.02 | 4.54 |
| % | % | Costes directos complementarios | 2 % | 334.07 | 6.68 |
|  |  | Costes directos |  |  | 340.75 |
